# Erdwärmesondenanlage
Angebotsaufforderung (GAEB 90, DA83)
Währung: EUR

## Erdwärmesondenanlage
Datum: 16.07.24

**Ausführungsbeschreibung 0001 Allgemeine Vorbemerkung**
*A) Allgemeine Vorbemerkungen für Einheitspreisabkommen (EPA) und Leistungsverzeichnisse (LV)*
A) Allgemeine Vorbemerkungen für Einheitspreisabkommen
(EPA) und Leistungsverzeichnisse (LV)

A1) Allgemeines:

In den Positionen dieses Leistungsverzeichnisses sind
Arbeiten im Zuge von Einzelmodernisierungen in
Leerwohnungen beschrieben.

Dem Einheitspreisabkommen liegen die "Zusätzliche
Vertragsbedingungen für die Ausführung von
Bauleistungen (Z-VOB/B)" der Covivio Immobilien GmbH,
Stand Januar 2022, zugrunde. Für sich auf dieses S-EPA
beziehende Einzelaufträge (Leistungsabrufe) gelten die
Vertragsbedingungen in jedem Einzelfall als vereinbart.
Sofern zukünftig als Ersatz für die aktuell gültigen
Z-VOB/B Stand Januar 2022 mit dem Auftragnehmer (AN)
neue Z-VOB/B vereinbart werden, gelten für nach
Gültigkeitsbeginn die neuen Z-VOB/B beauftragte
Leistungen ausschließlich die neuen Z-VOB/B.

Für nach diesem "Schrumpf-Einheitspreisabkommen"
ausgeführte Leistungen gelten, ergänzend zur den
jeweiligen Leistungsbeschreibungen der einzelnen
Positionen, bei evtl. Widersprüchen in nachfolgend
genannter Reihenfolge, folgende Bedingungen:

1. diese ""Allgemeine Vorbemerkungen für
Schrumpf-Einheitspreisabkommen"" (A)
2. die sich anschließenden ""Allgemeine technische
Vorbemerkungen"" (B)
3. die sich anschließenden ""Besondere technische
Vorbemerkungen"" (für dieses Gewerk) (C)
4. die ""Zusätzliche Vertragsbedingungen für die
Ausführung von Bauleistungen Z-VOB/B""
5. Baustellenordnung der Immeo=Wohnen in der jeweils
gültigen Fassung

Mit Unterzeichnung des S-EPA erklärt der AN, dass von
ihm sämtliche gesetzlichen, behördlichen und
berufgenossenschaftlichen Auflagen erfüllt werden, die
zur Ausführung der im S-EPA beschriebenen Leistungen
erforderlich sind.

Es dürfen nur solche Materialien verwendet werden, über
die der Auftragsnehmer das uneingeschränkte
Eigentumsrecht besitzt und die vollkommen frei von
Rechten Dritter sind.

Für die Ausführung der Arbeiten ist Fachpersonal in
ausreichender Zahl einzusetzen.
Hierbei ist darauf zu achten, dass für die Ausführung
sämtlicher Arbeiten unsere Baustellenordnung in der
jeweils gültigen Fassung zu beachten ist, die dem
ausführenden Fachpersonal in geeigneter Form zur
Kenntnis zu geben ist.

A2) Kundendienst:

Die  Arbeiten werden in bewohnten Häusern ausgeführt.
Modernisierungsmaßnahmen in bewohnten Häusern verlangen
vom Auftragsnehmer eine hohe Sensibilität. Mit
Rücksicht auf die berechtigten Bedürfnisse unserer
Mieter sind daher Lärm- und schmutzintensive Arbeiten
auf ein Mindestmaß zu reduzieren.

Der Auftraggeber (AG) erwartet vom AN darüber hinaus
tatkräftige Unterstützung bei den Bemühungen,
berechtigten Mieterwünschen zu entsprechen. Dazu
gehören insbesondere folgende Verpflichtungen:

1) Alle Handwerker/Mitarbeiter des AN haben die
Verpflichtung, unseren Kunden (Mietern) höflich und
hilfsbereit zu begegnen. Das Verhalten des AN ist
mitbestimmend für das Bild des Mieters/Kunden über
unsere Gesellschaft. Dementsprechend ist für den AN
neben der ordnungsgemäßen Durchführung seiner
Arbeiten die Kundenzufriedenheit besonderes Ziel seiner
Tätigkeit.

2)  Möbel und sonstiges Mietereigentum, Bodenflächen
und angrenzende Bauteile etc. im Bereich der
auszuführenden Arbeiten sind durch Folie,
evtl.Schaltafeln oder Ähnliches zu schützen. Die
Arbeitsstelle, aber insbesondere such verschmutzte
Gemeinschaftseinrichtungen, wie Treppenhäuser,
Kellerzugänge oder Außenanlagen, sind jeden Tag zu
reinigen und bei Beendigung der täglichen Arbeiten
im ordnungsgemäßen Zustand zu hinterlassen.

A3) Preise:

Die, für die Ausführung von Leistungen nach diesem
S-EPA, hier festgeschriebenen Preise gelten für
Arbeiten im Zuge von Einzelmodernisierungen in
Leerwohnungen. Preisbasis für die Modernisierung nach
diesem S-EPA ist 1 Wohneinheit. Der AG behält sich vor,
bei einer Paketvergabe über einen Nachlass zu
verhandeln.

In den Einheitspreisen sind sämtliche Kosten, wie
Lohn-, Material- und Nebenkosten enthalten,
insbesondere auch:

1)  Koordination / Terminabsprache(n) mit unseren
Technischen Objektmanager/innen, bzw. Bauleiter/innen
sowie unseren kfm. Objektbetreuer/innen bzw.
Kundenbetreuer/innen und ggf. auch mit unseren Mietern.

2) Sämtliche Fahrt- und Transportkosten,

3) Sämtliche tariflichen Zulagen wie z.B. Schmutz- und
Staubzulagen, Zulagen für ekelerregende
  Arbeiten etc.

4) Die Gestellung, Vorhaltung und spurlose Entfernung
aller erforderlichen Gerüste und  Absperrungen (ggf.
auch Warnschilder) bis zu einer Höhe der Arbeitsbühne
von 2 m; die Mitbenutzung der Gerüste ist allen mit
Reparaturarbeiten beschäftigten Firmen kostenlos zu
gestatten,

5)  Befestigungsmittel aller Art; Hilfsstoffe wie
Nägel, Bindedraht und Kleinmaterial sowie alle
  Baustoffe, die zur kompletten Erstellung der
Leistung erforderlich sind,

6)  Die Abdeckung von Einrichtungsgegenständen zum
Schutz vor Beschädigung und Verschmutzung

7)  Das, ggf. tägliche, Säubern der Arbeitsstelle

8)  Der Ausbau und Abtransport sowie die ordnungsgemäße
Entsorgung, einschließlich  Kippgebühren, sämtlichen
Bauschutts und aller alter, schadhafter Teile. Teile,
für die sich der AG eine generelle oder
einzelfallbezogene Prüfung vorbehalten hat, sind bis zu
diesem Zeitpunkt, längstens jedoch für die Dauer von 10
Wochen, vom AN vorzuhalten und dürfen erst danach
entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des S-EPA sind Nettopreise. Sie
gelten zuzüglich der zum jeweiligen
Leistungserbringungszeitpunkt gültigen Mehrwertsteuer.

A4) Abrechnung:

Eine evtl. vorhandene Position ""An-/Abfahrtpauschale""
darf grundsätzlich nur einmal pro Auftrag  berechnet
werden, auch wenn mehrere Anfahrten (auch an
verschiedenen Tagen) erforderlich sind. Sollten mehrere
Anfahrten aus Gründen erforderlich sein, die
ausschließlich der AG zu vertreten hat, sind diese
besonders zu begründen und als Z Position zu
kennzeichnen.
Soweit im Rahmen eines Auftrags zwei oder mehr
Positionen dieses S-EPA ausgeführt werden, die
gleichartige (identische) Teilleistungen überlappend
enthalten, darf lediglich eine dieser Positionen in
vollem Umfang abgerechnet werden. Die zweite bzw.
weitere Positionen sind dann mit einem anteiligen Preis
als Z-Position in Rechnung zu stellen

Maßgebend für die Abrechnung ist das nach
Fertigstellung der Arbeiten durch den AN zu nehmende
Aufmaß, sowie die Bestätigung es zuständigen
Kundenbetreuers/Bauleiters/Kfm. oder technischen
Objektmanager, dass die Leistungen durchgeführt wurden.

Das testierte Aufmaß bzw. die Bestätigung ist vom AN
mit der Schlussrechnung einzureichen. Ausgenommen
hiervon sind Vorgänge, die über unsere
Handwerkerkopplung (HWK) abgerechnet werden; in diesen
Fällen sind die Aufmaße/Bestätigungen vom AN, im Rahmen
der gesetzlichen Vorschriften, vorzuhalten und, auf
Verlangen des AG, jederzeit innerhalb von 7
Kalendertagen zur Prüfung einzureichen bzw. als
Dokumentenanhang in der HWK zu hinterlegen.
Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.
*B) Allgemeine Technische Vorbemerkungen*
Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.
*C) Technische Vorbemerkungen*
C) Technische Vorbemerkungen

Auf die Einhaltung der Nomblätter DIN 4109 -
Schallschutz im Hochbau - , DIN EN 12831 -
Heizlastberechnung - , sowie die DVGW - TRGI, wird
besonders hingewiesen . Evtl .
Sonderbestimmungen der Wasser - und
Gasversorgungsunternehmen sowie der Fernheizwerke
sind zu beachten .
Alle Arbeiten an den Gasversorgungseinrichtungen dürfen
nur in Übereinstimmung mit den
Gasversorgungsunternehmen ausgeführt werden. Bei
Gasheizkesseln sind die
Betriebsbedingungen mit den Gasversorgungsunternehmen
zu vergleichen und aufeinander
abzustimmen.
Für alle Arbeiten sind handelsübliche, normgerechte
Materialien, b zw. d ie in der
Positionsbeschreibung aufgeführten Fabrikate zu
verwenden .
Bei den Bohr - u nd Stemmarbeiten in bewohnten Räumen
ist mit
größtmöglicher Sorgfalt und Sauberkeit zu arbeiten .
Unter den
Bohrstellen im darunterliegenden Geschoß ist eine
genügend
große Kunststoffwanne so zu befestigen, dass eine
Staubausbreitung in den Räumen nicht möglich ist.
Bei Wand- und Deckendurchführungen sind alle
Rohrleitungen
gemäß der Muster - Leitugnsanlagen- Richtlinie ( MLAR,
a ktuelle
Fassung) h insichtlich des Brandschutzes mit
entsprechenden
Rohrdudrchführungen zu installieren.
Unmittelbar nach der Rohrmontage müssen die Durchbrüche
fachgerecht geschlossen werden.
GEBO Verschraubungen sind nur in Abstimmung mit der
Fachbauleitung zu installieren.
Außenfühlerleitungen dürfen bei Altbauten nur in
Schutzrohren
verlegt werden. D ie fertige Anlage ist durchzuprüfen.
Die Befestigung der Rohrleitungen zur Wand oder Decke
hat
ausschließlich mit Dübeln zu erfolgen . Alle
Befestigungsteile
sind in korrosionsgeschützter Ausführung zu liefern und
mit
einer geräuschisolierenden Einlage zu versehen .
Mehrfaches Abdrücken der Anlage, v on Anlagenteilen
oder
Teilabschnitten auf Anordnung der Bauleitung sowie evtl
.
Montageunterbrechungen werden nicht besonders vergütet
.
Die fertigen Anlagen sind bei Inbetriebnahme sorgfältig
auszuspülen und einzuregulieren.
Bei dem Abnehmen der Heizkörper für Maler - u nd
Putzarbeiten sind die Heizkörper -
anschlüsse mit Stopfen bzw . d ie Rohranschlüsse mit
Schraubkappen zu versehen . Ventilhandräder bzw. d ie
Oberteile der Thermostatventile und automatische
Entlüftungsventile sind erst nach den
Anstreicherarbeiten zu
montieren, o der durch Abkleben vor Farbanstrich zu
schützen.
Das Auffüllen nach VDI 2035 ist von der ausführenden
Firma zu
dokumentieren . ( Anlagenbuch)
*Baubeschreibung*
1 BAUBESCHREIBUNG

Diese Baubeschreibung und das dazugehörige
Leistungsverzeichnis in Abschnitt 2 wird im
Auftragsfalle Vertragsbestandteil.

1.1 Vorhaben und Zielsetzung

1.1.1 Es wird beabsichtigt eine Erdwärmesondenanlage
auf folgendem Grundstück zu
erstellen:
Essner Str.66
46047 Oberhausen
Flur  16
Flurstück 197

1.1.2 Die Erdwärmesondenanlage soll nach Auskunft des
Heizungsbauers / Planers einen Energiebedarf für
155kW Heizlast und 210kW Kühllast abdecken.

1.1.3 Eine Genehmigung der zuständigen
Genehmigungsbehörde liegt für eine
zulässige Bohrtiefe je von 100m vor.

1.2 Auftraggeber
Auftraggeber (AG) ist

Covivio Wohnen Service GmbH
Essener Str.66
46047 Oberhausen

Alle das Vertragsverhältnis berührenden Abmachungen mit
dem AG müssen schriftlich erfolgen. Absprachen in
mündlicher Form sind nur dann zulässig, wenn keiner der

Vertragspunkte wesentlich verändert wird.

1.3 Angaben zur Baustelle

1.3.1 Den Bietern wird eine Ortsbesichtigung nach
vorheriger Absprache mit dem AG empfohlen. Mehrkosten
aus Unkenntnis der Örtlichkeit werden nicht anerkannt.

1.3.2 Die Baustelle ist über befestigte
Ortsverbindungsstraßen bzw. Forst- und  Feldwege zu
erreichen. Anlage enthält Fotos und einen Lageplan vom
Grundstück mit  folgenden Eintragungen:

o auf dem Grundstück bestehende und benachbarte
Bauwerke bzw. Gebäude
o zu schützende Bepflanzungen (z. B. Bäume, Sträucher)
o andere unverrückbare Gegenstände (z. B. Gartenzaun)
o im Baugrund bekannte Hindernisse und Einbauten (z. B.
erdverlegte Leitungen, Kanäle)
o Grundstücksgrenzen

1.3.3 Die Baustelleneinrichtung und das Bohrgerät ist
vom AN so zu wählen, dass im  Anfahrtsbereich und auf
dem Grundstück möglichst keine Schäden entstehen. Der
Bohrplatz
und die Baustelleneinrichtung sind nach Abschluss der
Bohrung unverzüglich zu räumen und unvermeidbare
Schäden im Einvernehmen mit dem Grundeigentümer zu
beheben oder zu
regeln.

1.3.4 Soweit für die Bohrung vom AN vorgesehen ist
Flächen frei zu machen, hat dies der AN dem AG mit
Abgabe des Angebotes schriftlich mitzuteilen und die
entstehenden
Kosten für das Freimachen und ggf. für die
Wiederherstellung des ursprünglichen Zustandes
anzugeben. Vor dem Freimachen der Fläche ist die
Zustimmung des AG erforderlich.

1.3.5 Im Baugrund sind künstliche Hohlräume, Anker oder
Injektionen nicht bekannt.

1.3.6 Es kann davon ausgegangen werden, dass die auf
dem Grundstück bestehenden und benachbarten Gebäude
flach gegründet und unterkellert sind.

1.3.7 Auf dem Grundstück werden vom AG abgabefrei
Strom- (230V) und ein Wasseranschluss gestellt.

1.3.8 Die Baustelle liegt nicht in einem
Wasserschutzgebiet.

1.3.9 Für das Gelände besteht ein gewisser
Kampfmittelverdacht ohne konkrete Gefahr. Die
Voraussetzung gem. §3 Abs.2 Kampfmittel VO NRW sind
gegeben. Eine baubegleitende Kampfmittelräumung muss
veranlasst werden.

1.3.10 Die Baustelle ist nach ArbStättV § 48 mit
mindestens einer abschließbaren Toilette ausgestattet.

1.4 Vorerkundung

1.4.1 Der AN hat die behördlichen Anforderungen zur
Erstellung von Erdwärmesonden (z. B. Inhalts- und
Nebenbestimmungen des wasser- / bergrechtlichen
Bescheids, (länderspezifischer Leitfaden) einzuhalten.
Zu beachten sind ferner die einschlägigen
Arbeitsblätter und Merkblätter des DVGW-Regelwerkes.

1.4.2 Der AN hat sich über die geologische und
hydrogeologische Situation rechtzeitig z. B.
durch Fachliteratur, geologisch-hydrogeologische Karten
und ggf. durch Erkenntnisse von Bohrungen im näheren
Umfeld zu informieren und eine Prognose über die
geologische und
hydrogeologische Situation in Form eines Bohrprofils zu
erstellen, dabei sollen insbesondere Gefährdungen für
Nachbarschaft und ggf. vorhandene
Grundwasserbenutzungen infolge der Bohrungen
berücksichtigt werden.

1.5 Sondenlänge

1.5.1 Der AN hat aus der Prognose der geologischen und
der hydrogeologischen Verhältnisse nach den allgemein
anerkannten Regeln der Technik (z. B. gem. VDI
Richtlinie
4640) die spezifische thermische Entzugsleistung (Watt
pro Meter Sondenlänge)  abzuschätzen.

1.5.2 Aus dieser spezifischen thermischen
Entzugsleistung in Verbindung mit dem in  Abschnitt
1.1.2 genannten Energiebedarf ist für die zu
erstellende Anlage die erforderliche
Gesamtsondenlänge, Anzahl der Sonden bzw. Bohrungen und
Bohrtiefen abzuschätzen. Hierbei sind zu
berücksichtigen:
o örtliche Verhältnisse (insbesondere zulässigen max.
Bohrtiefe gem. Abschnitt 1.1.3)
o ggf. vorgesehene Innenabstandshalter (vermeiden das
Anliegen der Sondenrohre (Vor und Rücklauf)
aneinander).
o verwendete Wärmeträgerflüssigkeit
o zulässige Betriebstemperaturen in Abhängigkeit von
den verwendeten Materialien -
insbesondere Sondenmaterial und Verpressmaterial (s. a.
1.10.4)
o Bohrlochwiderstand (insbesondere Wärmeleitfähigkeit
des verwendeten
Verpressmaterials, Bohrlochdurchmesser)
o :Die Gesamtsondenlänge für die Anlage beträgt: 4900 m

Sondenanzahl / Anzahl der Bohrungen: 49
Jeweilige Bohrtiefe: 100 m
Abstand zwischen den Sonden 6m

1.6 Lage der Sondenbohrungen

1.6.1 Die Lage der Sondenbohrungen ist mit dem AG
abzustimmen. Bei der Wahl der Sondenbohrungen sind die
Mindestabstände der Sonden (insbesondere zu
benachbarten
Sonden, Bauwerken und Leitungen, Grundstücken) gem. den
allgemein anerkannten Regeln der Technik zu beachten.

1.7 Anforderungen an Bohrunternehmer und Ausführung

1.7.1 Für die Bohrung zur Erstellung der
Erdwärmesondenanlage sind nur zertifizierte
Bohrunternehmen zulässig, die nach DVGW W 120
ganzheitlich oder entsprechend der geplanten Endteufe
in der G-Gruppe zertifiziert sind. Der ausführende
Bohrunternehmer verpflichtet sich, die
Qualitätsanforderungen nach DVGW
W 120 im Rahmen der Baumaßnahme anzuwenden (ggf. auch
Subunternehmer).

1.7.2 Zudem sind die Anforderungen an Bohrunternehmer
und Bohrung gem. der behördlichen Vorgaben zu
gewährleisten bzw. einzuhalten. Hierzu werden dem AN
vom AG
die einschlägigen Inhalts- und Nebenbestimmungen des
Bescheides übergeben, die vom AN auf der Baustelle
vorzuhalten sind. Die allgemeinen und
landesspezifischen Anforderungen (z.B. nach dem für das
Baugebiet gültigen Leitfaden) sind vom AN in Erfahrung
zu bringen
und einzuhalten.

1.7.3 Die Wahl des Bohrverfahrens und Bohrablaufs,
sowie die Wahl und der Einsatz der Bohrgeräte erfolgt
durch den AN. Hierbei ist zu gewährleisten, dass mit
dem gewählten
Bohrverfahren und Bohrablauf alle Anforderungen gem.
der behördlichen Vorgaben und insbesondere den Auflagen
aus dem wasserrechtlichen Bescheid erfüllt werden.

1.7.4 Spülgruben bzw. Spülteiche sind nicht zulässig.

1.7.5 Das gewählte Bohrverfahren und die gewählten
Bohrwerkzeuge sind dem AG auf Verlangen zu benennen.

1.7.6 Der Bohrlochenddurchmesser beträgt mindestens 150
mm. In Abhängigkeit von den gewählten Materialien und
Bohrverfahren können sich auch größere
Bohrlochenddurchmesser ergeben.
Anmerkung:
Der Bohrlochenddurchmesser ist so zu wählen, dass um
das Sondenbündel ein Ringraum von mindestens 30 mm
verbleibt (Bohrlochenddurchmesser >
Sondenbündeldurchmesser +
60 mm), bei Lockergesteinsbohrungen 40 mm (entsprechend
Sondenbündeldurchmesser + 80 mm). Bei der Ermittlung
des Bohrlochenddurchmessers ist der Durchmesser des
Sondenbündels ggf. durch Zuschläge aufgrund des
Sondenfußes und/oder verwendeter Innenabstandshalter
(Abstandshalter der Sondenrohre und ggf. des
Verpressrohres
untereinander) sowie Zentriereinrichtungen für den
zentrischen Einbau des Sondenbündels im Bohrloch zu
berücksichtigen.

1.7.7 Das Herstellen, Unterhalten und Beseitigen des
Bohrplanums erfolgt durch den AN.

1.7.8 Das Herstellen, Vorhalten und Beseitigen von
Spritzschutzeinrichtungen erfolgt durch den AN.
Anmerkung:
Bei Bedarf sind hier noch weitere Auforderungen an den
Lärmschutz aufzunehmen.

1.7.9 Die Entnahme für Bohrgutproben gem. der
behördlichen Vorgaben erfolgt durch den AN (vgl.
1.7.2). Hierfür hat der AN geeignete Behälter zu
liefern, füllen, beschriften,
vorzuhalten und dem AG zu übergeben. Der AN kann nach
eigenem Ermessen die Behälter mit den Proben nach 6
Monaten vom AG wieder abholen. Ansonsten gehen sie in
Eigentum  des AG über.

1.7.10 Anhand der Bohrgutproben ist bei der ersten
Bohrung der Erdwärmesondenanlage eine
Plausibilitätskontrolle der spezifischen
Wärmeentzugsleistung aus Abschnitt 1.5.1
durchzuführen. Soweit Abweichungen festgestellt werden,
ist dies dem AG unverzüglich mitzuteilen.

1.7.11 Kann die Bohrung nicht fachgerecht durchgeführt
werden, ist dies dem AG unverzüglich mitzuteilen.

1.7.12 Bohrrohre, Bohrgestänge und Bohrwerkzeuge sind
nach Erreichen des Bohrzwecks zu ziehen. Lassen sie
sich nicht ziehen, so hat der AN dies dem AG und der
Genehmigungsbehörde unverzüglich anzuzeigen. Die zu
treffenden Maßnahmen (z.B. Fangarbeiten an Meißeln,
Gestänge etc.) und der Ersatz der im Bohrloch
verbleibenden
Teile sind Besondere Leistungen, es sei denn, dass der
AN die Ursache zu vertreten hat.  Der Ersatz erfolgt
nach dem Zeitwert.

1.7.13 Werden Schadstoffe angetroffen, z.B. in Böden,
Gewässern oder Bauteilen, ist der  AG und die
zuständige Genehmigungsbehörde unverzüglich darüber zu
unterrichten. Bei Gefahr im Verzug hat der AN
unverzüglich die erforderlichen Sicherungsmaßnahmen zu
treffen. Die weiteren Maßnahmen sind gemeinsam
festzulegen. Die getroffenen und die
weiteren Maßnahmen sind besondere Leistungen und zu
dokumentieren.

1.7.14 Außergewöhnliche Feststellungen, z. B. in der
Beschaffenheit und Farbe des Baugrunds, im Geruch oder
in der Färbung des Wassers, Wasser- oder Bodenauftrieb,

Austreten des Wassers über Gelände, starkes Absinken
des Wasserspiegels, Gasvorkommen, Hohlräume im
Baugrund, sind zu beobachten, dem AG und der
zuständigen Genehmigungsbehörde unverzüglich anzuzeigen
und zu dokumentieren. Die notwendigen
Sicherungsmaßnahmen hat der AN unverzüglich
durchzuführen. Die weiteren
Maßnahmen sind gemeinsam festzulegen und zu
dokumentieren.

1.8 Sondenrohrmaterial

1.8.1 Es ist generell Sondenmaterial einzusetzen, das
bei der Fertigung einer Fremdüberwachung durch ein
hierfür akkreditiertes Institut unterliegt und hier
eine
entsprechende Systemprüfung / -zulassung vorliegt.

1.8.2 Die Erdwärmesondenrohre sind einschließlich des
Sondenfußes werksseitig vorgefertigt und in einem Stück
in der für das Bohrloch vorgesehenen Länge anzuliefern.

1.8.3 Bauseits dürfen Rohrverbindungen nur beim
Anschluss der Erdwärmesonden (außerhalb der Bohrung)
durchgeführt werden. Lösbare bzw. formschlüssige
Verbindungen
dürfen dort nur in (zugänglichen) dichten
Kontrollschächten eingesetzt werden, im Boden sind
unlösbare, geschweißte (sog. stoffschlüssige)
Verbindungen zu verwenden.
Das Zusammensetzen bzw. Zusammenschweißen einzelner
Sondenstücke ist abgesehen vom Anschluss des
Sondenbündels an die ("horizontale") Anschlussleitung
nicht zulässig.

1.8.4 Vom AN ist das Sondenrohrmaterial so zu wählen,
dass die vom Sondenrohrhersteller angegebenen
Randbedingungen für Erhalt der Gewährleistung unter
Berücksichtigung der Betriebsbelastungen dauerhaft
eingehalten sind. Dies gilt insbesondere für die
maximalen Druckbelastungen (hydrostatischer Druck am
Sondenfuß inkl. Betriebsdruck) und
Betriebstemperaturen. Für die Sonde muss ein
Sondenzertifikat gem. 1.8.1 verfügbar sein, welches die
Konformität hierzu dokumentiert.

1.8.5 Wärmeeinspeisungen in den Untergrund (z. B. zur
Kühlung) sind hierbei nicht zu
berücksichtigen.

Wärmeeinspeisungen in den Untergrund (z. B. zur
Kühlung) sind hierbei bis zu folgender
maximalen Temperatur zu berücksichtigen:
_____ °C

1.8.6 Es sind Erdwärmesondenrohre aus unvernetztem
Polyethylen HDPE 100-RC (PE RC) oder vernetztem
Polyethylen (PE-X) zu verwenden.

Anmerkung:
Erhöht spannungsrissbeständiges Polyethylen zeichnet
sich durch eine Standzeit von mind. 3300 h im FNCT-Test
nach ISO 16770 bzw. im 2NCT-Test nach EN 12814-3 (80
°C; 2 %
Arkopal N-100; 4 N/mm²) aus. Die Punktlastbeständigkeit
und die Spannungsrissbeständigkeit korrelieren so, dass
bei Einhaltung der o. g. Spannungsrissbeständigkeit von
einer ausreichenden Punktlastbeständigkeit ausgegangen
werden kann.

1.8.7 Die Sonde ist in Abhängigkeit von dem Wärmebedarf
gemäß 1.1.2 als Einfach oder als Doppel-U-Sonde
auszuführen.

1.9 Vorbereitende Arbeiten am Sondenbündel und Einbau
der Sondenrohre

1.9.1 Vor dem Einbringen der Sonde in das Bohrloch ist
das Sondenrohrmaterial durch Sichtprüfung auf
eventuelle Beschädigungen zu prüfen und eine
Druckprüfung
durchzuführen.

1.9.2 Mit dem Einbau des Sondenbündels ist ein
Verpressrohr oder Verpressgestänge bis zur Endteufe
mitzuführen, durch das die Verpresssuspension im
Kontraktor-Verfahren
(hohlraumfreies Verpressen von unten nach oben mit
turbulenter Strömung bei gleichzeitigem Verdrängen der
Bohrspülung) eingepresst werden kann. Das Verpressrohr
kann auch nach Abschluss der Arbeiten im Bohrloch
verbleiben.

1.9.3 Zum Einbringen des Sondenbündels ist es mit
geeigneten Mitteln ausreichend zu Beschweren (z. B.
Zuggewichte und Befüllen der Sondenrohre mit Wasser)
und an der
Geländeoberkante zu befestigen um das Auftreiben des
Sondenbündels im Grundwasser und später beim Verpressen
zu vermeiden. Die maximalen Zugfestigkeiten der
Sondenrohre
sind hierbei zu berücksichtigen.

1.9.4 Bereits während des Einbaus sind die offenen
Enden der einzelnen Sondenrohre (z. B. mit
Verschlusspfropfen, die mit Klebeband vor
Verschmutzungen im Sondenrohr und
vor einfallenden Materialien schützen) sicher zu
verschließen. Dieser Schutz ist bis zum endgültigen
Anschluss der Sonde an das Verteilersystem zu belassen.

1.10 Verpressmaterial

1.10.1 Die Verpressung der Sonden darf nur mit
wasserhygienisch unbedenklichen, nicht
wassergefährdenden Suspensionen bzw.
Verpressmaterialien (Fertigmischungen) erfolgen. Es ist
sicherzustellen, dass mit dem verwendeten
Verpressmaterial im eingebauten Zustand
eine dauerhafte Abdichtung erfolgt. Hierzu ist für den
Verpresskörper im abgebundenen
Zustand ein Durchlässigkeitsbeiwert kf < 10-8 m/s nach
DIN 18130 T1 nachzuweisen. Zum Nachweis ist das
Datenblatt des Herstellers des Fertigproduktes dem AG
vorzulegen.

1.10.2 Die vom Hersteller des Verpressmaterials
vorgegebene Rezeptur und das Vorgehen beim Anmischen
sind exakt einzuhalten.

1.10.3 Für das Verpressmaterial ist eine ausreichende
Widerstandsfähigkeit gegen das Angriffspotential des
anstehenden Grundwassers zu gewährleisten. Vom AG
werden dem  AN hierfür erforderliche Grundwasserdaten
(Analyseparameter) übergeben.

1.10.4 Es ist eine ausreichende Widerstandsfähigkeit
der Verpressmaterialien gegen die Betriebsbelastungen -
insbesondere gegen betriebsbedingte Frost-Tau-Wechsel -

nachzuweisen (z. B. durch entsprechende
Herstellerangaben mit gleichzeitiger Einhaltung der
vorgegebenen Rezeptur).
Alternativ:
Der Nachweis des Widerstandes gegen
Frost-Tauwechselbelastungen ist entbehrlich, da ein
nicht wassergefährdender Stoff als
Wärmeträgerflüssigkeit eingesetzt wird bzw. durch einen

Frostwächter mit automatischer Abschalteinrichtung
gewährleistet wird, dass die Temperatur
der Wärmeträgerflüssigkeit nie unter 0°C liegt. Der
Frostwächter ist am Austritt der
Wärmeträgerflüssigkeit aus der Wärmepumpe zu
installieren.

1.11 Verpressen des Bohrloches

1.11.1 Das Bohrloch bzw. der Bohrlochringraum ist
unmittelbar nach dem Einbringen der Erdwärmesonde
vollständig und lückenlos mit einer Suspension vom
Sondenfuß bis zur
Oberfläche von unten nach oben zu verpressen.

1.11.2 Insbesondere bei Bohrungen, die im
Spülbohrverfahren abgeteuft wurden, ist zu
gewährleisten, dass vor dem Verpressen unterhalb des
Wasserspiegels möglichst nur noch
Wasser oder zumindest nur noch reine Bohrspülung mit
einer deutlich geringeren Dichte als die der
Verpresssuspension im Bohrloch vorhanden ist. Dadurch
können störende
Inhmogenitäten im Verpresskörper vermieden werden.

1.11.3 Das Anmischen und Einbringen des
Verpressmaterials hat kontinuierlich mit Hilfe von
geeigneten Anlagen gemäß Angabe des Herstellers des
Verpressmaterials  (Fertigprodukt) zu erfolgen.
Die wichtigsten Anforderungen an die Mischeinrichtung
sind:
- Gewährleistung einer gleich bleibenden
Suspensionsqualität
- Einhalten der nötigen Suspensionsdichte (> 1,3 kg/l)
und des W/F-Werts gem. Rezeptur
- Einsatz eines ausreichend dimensionierter
Zwangsmischer (mindestens 100 Liter)

1.11.4 Es ist zu gewährleisten, dass die Rezeptur
(insbesondere W/F-Wert) gem. Herstellerangabe des
Verpressmaterials kontinuierlich eingehalten wird.

1.11.5 Unterbrechungen des Verpressvorgangs sind zu
vermeiden. Zumindest ist sicherzustellen, dass
insbesondere bei aufeinander folgenden
Verpressabschnitten im
Verpresskörper keine Luft eingepresst wird.
Lufteinschlüsse vermindern u. a. die Wärmleitfähigkeit,
Dichtheit und Dauerhaftigkeit des Verpresskörpers.

1.11.6 Das Verpressen kann erst dann beendet werden,
wenn das am Bohrloch austretende Verpressmaterial auch
die Dichte des eingebrachten Verpressmaterials erreicht

hat - der augenscheinlich erkennbare Farbumschlag des
austretenden Verpressmaterials am Bohrloch allein
genügt nicht als Kriterium für das Ende des
Verpressvorgangs. Hierzu ist
das regelmäßige Messen der Dichte des Verpressmaterials
im Vor- und im Rücklauf erforderlich. Die Messungen und
deren Ergebnisse sind mit Angabe der Verpressmenge und
-dauer in einem Verpressprotokoll zu dokumentieren.

1.11.7 Verbleibt das Verpressrohr nicht im Bohrloch,
darf dieses erst nach vollständiger Verpressung des
Bohrloches gezogen werden. Nur in begründeten und zu
dokumentierenden Ausnahmefällen kann das Verpressrohr
im Zuge der Verpressarbeiten abschnittsweise und
kontrolliert gezogen werden. Dabei ist zu
gewährleisten, dass sich das
untere Ende des Verpressrohres ab Verpressbeginn immer
mind. 10 m unter der Oberkante der Suspension im
Bohrloch befindet.

1.11.8 Setzungen der Suspensionssäule, die in der Regel
nach 4 bis 6 Stunden abklingen sollten, müssen
gleichartig, wie oben beschrieben ausgeglichen werden.
Die Setzung ist zu
dokumentieren. Bei erheblichen Setzungen ist der AG und
die zuständige Genehmigungsbehörde unverzüglich zu
informieren.

1.11.9 Die Soll- und Ist-Menge der Verpresssuspension
ist im Verpressprotokoll zu erfassen. Übersteigt das
Verpressvolumen allerdings das Zweifache des
Bohrlochvolumens, ist der Verpressvorgang zu
unterbrechen und unverzüglich der AG und die zuständige
Genehmigungsbehörde zu informieren um das weitere
Vorgehen abzustimmen.

1.11.10 Pro Erdwärmesonde ist vom Bohrunternehmer eine
repräsentative Rückstellprobe der Verpresssuspension zu
nehmen und fachgerecht (u. a. unter Wasser gelagert,
geschützt  vor Austrocknung zu verpacken. Hierfür sind
zylindrische, verschraubbare Dosen mit bekanntem
Volumen und Eigengewicht der Dose zu liefern, zu
befüllen, zu beschriften (Datum, Entnahmestelle,
Volumen, Eigengewicht), vorzuhalten und dem AG zu
übergeben.
Die Dosen gehen in Eigentum AG über.

1.12 Druckprobe und Durchflusstest

1.12.1 Unmittelbar nach dem Verpressen, d. h. vor dem
Abbinden des Verpresskörpers, sind die Sondenkreisläufe
auf Dichtheit durch eine Druckprüfung zu überprüfen.
Auch alle
weiteren Qualitätssicherungsmaßnahmen sind entsprechend
den allgemein anerkannten Regeln der Technik
durchzuführen und zu dokumentieren (s. VDI 4640, Blatt
2), u. a. Durchflusstest.

1.13 Anschlussleitungen

1.13.1 Von den Bohrpunkten der Erdwärmesondenbohrungen
sind Anschlussleitungen ggf. über einen Sammelschacht
bis zur im Lageplan gekennzeichneten Stelle des
Gebäudes
(s. Anlage) herzustellen.

1.13.2 Die Herstellerangaben der Anschlussleitungen
sind für das Verlegen der Anschlussleitungen zu
beachten (insbesondere Anforderungen bzgl. Sandbett,
minimale
Biegeradien).

1.13.3 Alle Anschlussleitungen sind unterhalb der
Frosttiefe zu verlegen.
Anmerkung:
Soweit dem Wärmeträgermitteln das Frostschutzmittel
Glykol (s.a. 1.14) in ausreichender Menge beigemischt
wird, können die Anschlussleitungen auch oberhalb der
Frostschutzgrenze verlegt werden, eine Isolierung der
Leitungen wird empfohlen.

1.13.4 Alle erdverlegten Verbindungen, auch die
Anbindung an die Verteilleitungen, sind als unlösbare,
korrosionsbeständige und dauerhaft dichte Verbindungen
auszuführen.
Verbindungen aus Metall müssen zusätzlich vor Korrosion
geschützt werden (z. B. durch Überschrumpfen mit einem
Schrumpfschlauch mit Kleber). Für die Schweißverfahren
sind
die Richtlinien des Deutschen Verband für
Schweißtechnik, Schweißen von thermoplastischen
Kunststoffen verbindlich zu beachten. Die Lage der
Schweißverbindungen sowie der Leitungen ist einzumessen
und in einem Lageplan maßstäblich zu erfassen.

1.13.5 Die Sonden sind über einen tagwasserdichten
Kontrollschacht so anzuschließen, dass sie einzeln
regulierbar sind. Der Schacht muss durch seine
Konstruktion und seine
Ausführung sicherstellen, dass bei Leckagen keine
Wärmeträgerflüssigkeit ins Erdreich austreten kann (z.
B. wasserdichte Schachtsohle) und die Armaturen
spannungsfrei
eingebaut und betrieben werden können. Sämtliche
Durchführungen sind dauerhaft und druckwasserdicht
auszuführen. Die Lage der Kontrollschächte ist
einzumessen und in einem Lageplan maßstäblich zu
erfassen.

1.13.6 Für die Herstellung der Baugruben und Gräben ist
DIN 4124 zu beachten.

1.14 Wärmeträgerflüssigkeit

1.14.1 Als Wärmeträgerflüssigkeit sind nicht
wassergefährdende Stoffe, z. B. Wasser zu verwenden
(Einstufung der Wärmeträgerflüssigkeit nach Allgemeine
Verwaltungsvorschrift zum Wasserhaushaltsgesetz über
die Einstufung wassergefährdender Stoffe in
Wassergefährdungsklassen (Verwaltungsvorschrift
wassergefährdende Stoffe - VwVwS)).

Alternativ:
Als Wärmeträgerflüssigkeit sind Flüssigkeiten
zugelassen, die als Hauptbestandteile Ethylen oder
Propylenglykol, die der Wassergefährdungsklasse 1 (WGK
1) zugeordnet sind (vgl. Nr.
1.2 Anhang 1 VAwS vom 18.01.2006) enthalten. Neben
diesen Hauptbestandteilen müssen die Konzentration der
weiteren Zusätze mit WGK 1 kleiner 5% bleiben. Die
Einstufung der
gesamten Wärmeträgerflüssigkeit nach VwVwS darf auch
inkl. Zusatz von Korrosionsinhibitoren WGK 1 nicht
überschreiten.

1.15 Abschluss der Arbeiten

1.15.1 Für die Erkennung von Leckagen bzw. von
Druckabfall im Kreislauf der Wärmeträgerflüssigkeit
muss die Anlage mit einer selbsttätigen
Leckagenüberwachungseinrichtung (baumustergeprüfter
Druckwächter) so gesichert sein,
dass im Falle einer Leckage die Umwälzpumpe für den
Wärmeträgerflüssigkeitskreislauf sofort abschaltet und
ein Störungssignal abgegeben wird.

1.15.2 Die Bohrspülung mit und ohne Spülzusätze ist
fachgerecht zu entsorgen. Die Möglichkeit der Ableitung
von Spülwasser in ein Oberflächengewässer bzw. in einen

Abwasserkanal ist mit der zuständigen
Kreisverwaltungsbehörde bzw. mit dem
Kläranlagenbetreiber zu klären. Das gilt auch für das
evtl. bei Bohrungen anfallendes Grundwasser und für
verwendete Flüssigkeiten.

1.15.3 Überschüssiges Bohrgut und überschüssige
Bohrspülung, auch aus  Absatzcontainern und
Spülungswannen, kann nicht am Bohrplatz abgelagert
werden; es ist auf einer geeigneten Deponie zu
entsorgen. Die Kosten für die Entsorgung sind in die
Bohrmeter-Einheitspreise einzurechnen.

1.15.4 Der AN hat das Bohrgut und die für die
Verpressung nicht mehr benötigte Verpresssuspension
fachgerecht zu entsorgen. Die anfallenden Kosten sind
in die
Einheitspreise für die Verpressung mit einzurechnen.

1.15.5 Der AN übergibt spätestens 4 Wochen nach
Abschluss der Bohrarbeiten dem AG eine Dokumentation
der Arbeiten für die Erstellung der Erdwärmesonde.
Diese  Dokumentation umfasst:
o Lageplan mit Gauß-Krüger-Koordinaten (mind.
Metergenauigkeit) und rechtwinklige
Einmessung zu Festpunkten (z. B. Haus, Garage usw.)
o Darstellung der Leitungsführung inkl. Eintragung der
Lage der Verbindungen und Schächte
(bemaßter Lageplan inklusive Leitungsverlauf)
o Geländehöhe des Bohransatzpunktes (mind.
Metergenauigkeit)
o Schichtenverzeichnis nach DIN EN ISO 22475-1, DIN EN
ISO 14688-1, DIN EN ISO 14689-1
o Ausbauzeichnung mit erbohrtem Schichtenprofil nach
DIN 4023 und angetroffenen Grundwasserverhältnissen
(einschließlich Protokoll des Bohrmeisters)
o Protokoll der Druckprüfungen der Sondenrohre
entsprechend VDI 4640, Blatt 2
o Dokumentation zu Verpressmaterial und -arbeiten,
Verpressprotokoll inkl. Soll - Ist  Vergleich der
Suspensionsmenge, Dichtemessungen
o Angaben zur verwendeten Wärmeträgerflüssigkeit (Menge
und Mischverhältnis)
o sämtliche Lieferscheine

1.16 Regiearbeiten (Auftragsarbeiten) und Wartezeiten

1.16.1 Die Ausführung von Regiearbeiten erfolgt
ausschließlich auf Anordnung des AG nach vorheriger
Absprache. Diese sind vom AN in Regieberichten
schriftlich festzuhalten und durch den AG
gegenzuzeichnen. Eine Vergütung von Regiearbeiten
erfolgt ausschließlich auf Grundlage anerkannter
Regieberichte oder Aufmaße. Gleiches gilt für Ausfall-
und Wartezeiten.

1.17 Spartenlage und Umweltsicherung

1.17.1 In der Nähe von Bauwerken, Leitungen, Kabeln,
Dränen und Kanälen müssen die Arbeiten mit der
gebotenen Sorgfalt ausgeführt werden. Der AN ist
verpflichtet, sich vor
Beginn der Bohrarbeiten bei den jeweiligen
Versorgungsträgern über die Lage von Sparten (Kabeln,
Leitungen, Dränen, Kanälen u. ä.) zu informieren und
diese Informationen seiner
Dokumentation beizufügen, er hat die Leitungsfreiheit
im Bereich der Bohrung festzustellen und zu
dokumentieren.

1.17.2 Der AN garantiert, dass ausschließlich Geräte
zum Einsatz kommen, die in einem technisch
einwandfreien Zustand sind und vorher ordnungsgemäß
gereinigt wurden und frei
von Schadstoffen (z.B. Schwermetallen,
Kohlenwasserstoffen) sind.

1.17.3 Zur Vermeidung von Umweltschäden durch
Ölaustritte o. ä. sind die Arbeitsgeräte durch
geeignete Maßnahmen (Planen, Unterstellwannen) zu
sichern. Für das Lagern,
Abfüllen und Umschlagen von wassergefährdenden Stoffen
wie Öle, Treibstoffe etc. sind die einschlägigen
Vorschriften zu beachten. Jeder Verunreinigungsfall ist
unverzüglich dem AG
und der zuständigen Genehmigungsbehörde zu melden.

1.17.4 Der AN haftet für alle Umweltschäden (z.B. durch
Ölunfälle), die im Zuge der Bohrarbeiten entstehen und
für Schäden, die auf unsachgemäßes Verfüllen des
Bohrloches
oder mangelhaftes Sichern und Räumen der Bohrstelle
zurückzuführen sind. Der AN hat den Abschluss einer
geeigneten und ausreichenden Haftpflichtversicherung
zur Regelung von Umweltschäden bei der Auftragsvergabe
nachzuweisen.

1.18 Vorschriften und Regeln
Die Anzeigepflicht nach § 127 BBergGobliegt dem AN.
Zudem wird ausdrücklich auf die länderspezifische
Anzeigepflicht der Bohrung hingewiesen,
der der AN rechtzeitig vor Bohrbeginn nachzukommen hat.

Die länderspezifischen behördlichen Anforderungen (z.
B. gem. Leitfaden) sind zu beachten. Neben den
allgemein anerkannten Regeln der Technik sind
insbesondere die Unfallverhütungsvorschriften
"Allgemeine Vorschriften"
(GUV 0.1) und "Bauarbeiten" (GUV 6.1) zu beachten.

### Bereich 1 Erdsondenfeld

*Hinweis*
Vorbemerkung Erdwärmesonden

Nach VDI 4640 "Thermische Nutzung des Untergrundes"
Teil 2 sind nur komplett werkseitig vorgefertigte und
geprüfte Erdwärmesonden einzubauen. Die Fertigung und
Güteüberwa-chung der Erdwärmesonden muss entsprechend
der SKZ-Richtlinie HR 3.26 erfolgen. Ein
Werksprüfzeugnis der Sonde ist vom Hersteller zur
Verfügung zu stellen.

Einbau

Der Einbau der Erdwärmesonden muss fachgerecht
entsprechend dem Stand der Technik, der gültigen Normen
und technischen Regeln erfolgen. Die Vorgaben der VDI
4640 sind zu beachten. Die jeweiligen Leitfäden der
Länder zur Erdwärmenutzung und die Auflagen der
Genehmigungsbehörden sind zu berücksichtigen.

Die Erdwärmesonden sind unmittelbar nach Abschluss
jeder Einzelbohrung einzubringen. Der Einbau der Sonden
in das Bohrloch muss materialschonend von einer
Abrollvorrichtung (Haspel) erfolgen. Die Einbauhinweise
des Herstellers sind zu beachten.

Der Ringraum ist vom Sondenfuß her vollständig mit
einer geeigneten Suspension (gemäß VDI 4640) bis zur
Oberfläche fachgerecht zu hinterfüllen. Das Anmischen
der Suspension hat gemäß den Herstellerangaben zu
erfolgen. Vor dem Verpressen des Bohrloches ist die
Erd-wärmesonde vollständig mit Wasser zu füllen und
druckdicht zu verschließen. Die maximal zulässigen
Beuldrücke für das Sondenrohr dürfen beim Verpressen
nicht überschritten wer-den.

Bis zur späteren Rohrleitungsanbindung sind alle
Sondenleitungen zu verschließen.

Druckprüfung

Druckprüfungen für die Erdwärmesonden und die
Gesamtanlage sind entsprechend VDI 4640 und
DVGW-Arbeitsblatt W 400-2 bzw. DIN EN 805
durchzuführen. Erforderlich ist eine Sondenprüfung vor
dem Abteufen und eine weitere vor dem Verfüllen des
Bohrloches. Die Funktionsendprüfung der wassergefüllten
Sonde ist unmittelbar nach dem Verfüllen des
Ring-raumes durchzuführen.

Die Daten sind in einem Druckprüfungs- und
Abnahmeprotokoll festzuhalten.

Anbindeleitungen

Die Verlegung der Anbindeleitungen der Erdwärmesonden
muss nach den einschlägigen Normen und Richtlinien,
insbesondere nach DVGW-Arbeitsblatt W 400-2, erfolgen.
Schwei-ßungen an den Anbindeleitungen und bei der
Schachtanbindung sind nach Vorgaben der ein-schlägigen
Schweißrichtlinien wie DVS-Richtlinie 2207 durch
qualifizierte Schweißer aus
zuführen. Die Verlegeanleitungen des Herstellers sind
zu beachten.

Verteiler

Die Anbindung der Erdwärmesonden an die Wärmepumpe muss
über Soleverteiler erfolgen. Geeignete
Absperreinrichtungen im Vor- und Rücklauf zu jedem
Kreis oder jeder Sonde sind vorzusehen. Zum
hydraulischen Abgleich der Sonden sind an den
Verteilern geeignete Re-geleinrichtungen einzubauen.
Füll- und Entlüftungsarmaturen sind vorzusehen.

Verteilerschächte

Soleverteilerschächte sind flüssigkeitsdicht aus
PE-Material auszuführen. Geeignete
Absper-reinrichtungen im Vor- und Rücklauf zu jedem
Kreis oder jeder Sonde sind vorzusehen. Zum
hydraulischen Abgleich der Sonden sind an den
Verteilern geeignete Regeleinrichtungen ein-zubauen.
Füll- und Entlüftungsarmaturen sind vorzusehen.

Beim Schachteinbau und der Verfüllung müssen die
statischen Anforderungen berücksichtigt werden.
Besondere Anforderungen wie Befahrbarkeit oder der
Einbau in anstehendem Was-ser müssen bei der
konstruktiven Schachtauslegung berücksichtigt werden
und sind geson-dert anzufragen. Je nach Lastfall sind
zusätzliche bauseitige Maßnahmen zur Lastabtragung oder
zur Auftriebssicherung erforderlich.

Der Schacht ist mit nichtbindigem, den einschlägigen
Normen entsprechendem Verfüllmate-rial lagenweise zu
hinterfüllen und lagenweise zu verdichten. Das
Verfüllmaterial muss gut verdichtbar, durchlässig,
scherfest, frostsicher sowie frei von spitzen
Gegenständen sein. Die Angaben zur Bettung nach den
Arbeitsblättern DVGW W 400-2 und ATV-A 127 sowie die
DIN EN 805 sind zu beachten. Überbauung und/oder
Einflüsse durch Fundamentlasten von Ge-bäuden o. ä.
sind auszuschließen. Die entsprechenden
Sicherheitsabstände von Gebäuden oder sonstigen
Bauwerken sind einzuhalten.

Im Weiteren zu beachtende Normen:

DIN 1054  Baugrund - Sicherheitsnachweise im Erd- und
Grundbau
DIN 4123  Ausschachtungen, Gründungen und
Unterfangungen im Bereich bestehender Gebäude
DIN 4124  Baugruben und Gräben - Böschungen, Verbau,
Arbeitsraumbreiten
DIN 4084  Baugrund-, Gelände- und
Böschungsbruchberechnungen
ATV-A 127  Richtlinie für die statische Berechnung
von Abwasserkanälen und  leitungen
ATV-A 139  Richtlinien für die Herstellung von
Entwässerungskanälen und  leitungen

#### Abschnitt 1.1 Baustelleneinrichtung und Vorbereitung

**1.1.10 Spartenklärung**
Spartenklärung

Abklärung der Lage von Kabeln, Leitungen, Drainagen,
Kanälen u. ä. bei den Versorgungsträgern durch den AN
inkl. Dokumentation sowie gegebenenfalls
Ermittlung geeigneter Wasserentnahmepunkte für die
Bohrspülung und von Stromentnahmepunkten.
Menge: 1,000 psch

**1.1.20 Baustelleneinrichtung**
Baustelleneinrichtung

An- und Abtransport, Einrichten und Vorhalten aller für
die Erstellung der Erdwärmesonde erforderlichen Geräte,
wie Maschinen, Werkzeuge, Verrohrungen, Rohranschlüsse,
Pumpen, Baustellenbedarf, Spülungstanks, Absetzbecken
(Baumulden) für die Dauer des Auftrages sowie
Installation von Baustrom- und Wasseranschluss (soweit
nötig) und anschließendes Räumen der Baustelle. Ggf.
Freimachen und Wiederherstellung von Flächen für die
Herstellung der
Erdwärmesonde. Anschluss von Baustrom sowie Trink- und
Brauchwasser von einem auf dem Grundstück
bereitgestellten Anschlusspunkt. Liefern aller
geforderten Nachweise.
Menge: 1,000 psch

**1.1.30 Gasmessungen**
Gasmessungen

Vorhalten von Gasmessgeräten zur Messung von CO2, O2,
H2S und CH4 im Spülluftstrom oder am Bohrlochkopf an
einer Sonde. Inkl. begleitender Messungen während der
Bohrarbeiten und Dokumentation der Messwerte in einem
Protokoll. Messung mindestens alle 10m oder bei
Formationswechsel.
Vorhalten der Gasmessgeräte für die gesamte Dauer der
Bohrarbeiten.
Menge: 1,000 psch

**1.1.40 Erstellung einer Gefährdungsbeurteilung gemäß § 3 Betriebssicherheitsverordnung**
Erstellung einer Gefährdungsbeurteilung gemäß § 3
Betriebssicherheitsverordnung zum Austritt von
Methangas
(ggf. unter erhöhtem Druck) aus den Bohrlöchern.
Menge: 1,000 psch

**1.1.50 Erstellung eines Explosionsschutzdokumentes gemäß § 6 Abs. 9 GefStoffV**
Erstellung eines Explosionsschutzdokumentes gemäß § 6
Abs. 9 GefStoffV für das geplante Bohrareal und
Abstimmung des Dokumentes mit der Bezirksregierung
Arnsberg, Abteilung 6 Bergbau und Energie für NRW.
Menge: 1,000 psch

**1.1.60 (Geo-)Thermal Response Test**
(Geo-)Thermal Response Test

Durchführung eines (Geo-)Thermal Response Tests an
einer Erdwärmesonde:
An- und Abtransport der Testausrüstung
Aufstellen und Installation der Testeinrichtung
Versuchsdurchführung und Gerätestellung
(Versuchsdauer: ca. 48h - 72h)
Abbau der Testausrüstung
Aufnahme Tiefentemperaturprofile in 2m-Schritten vor
Testbeginn und nach Testende zur qualitativen
Abschätzung von hoch- u. geringleitfähigen
Sondenstrecken und eines evtl. vorhandenen
Grundwasserflusses
Erstellen eines Berichtes mit Darstellung der
Ergebnisse und ...
Berechnung der Wärmeleitfähigkeit des Untergrundes
Stufenweise Testauswertung zur Beurteilung der Güte des
Messergebnisses
Berechnung des thermischen Bohrlochwiderstandes
Darstellung der Temperaturprofile mit Interpretation
Angabe der ungestörten Erdreichtemperatur (über die
Sondenlänge)
Menge: 1,000 psch

**1.1.70 Anlagenauslegung**
Anlagenauslegung

Nachweis der Anlagenauslegung durch thermische
Simulation mit dem Programm Earth Energy Designer und
Planung der Erdsondenanlage einschließlich
Verteilersystem und Rohrleitungen bis Innenkante
Gebäude, einschl. Rohrnetzberechnung und Erstellung der
Montageplanung.
Menge: 1,000 psch

**1.1.80 Bohrplanum**
Bohrplanum

Herstellen, Unterhalten und Beseitigen des Bohrplanums.
Menge: 49,000 St

**1.1.90 Bohranzeige**
Bohranzeige

Erstellen und Einreichen der Anträge bei den
zuständigen Genehmigungsbehörde
zur wasser- und ggf. bergrechtlichen Behandlung. Die
anfallenden Gebühren werden vom AG getragen.
Menge: 1,000 psch

**1.1.100 Baubegleitende Kampfmittelräumung**
Menge: 1,000 psch

#### Abschnitt 1.2 Bohrarbeiten und Ausbau

**1.2.10 Vermessung**
Vermessung

Durchführen der für die Ausführung der angebotenen
Leistungen erforderlichen
Einmessarbeiten, bestehend aus:
- Einmessen und Auspflocken der Erdwärmesonden
- Einmessen und Auspflocken der Verteilerstandorte
- Einmessen der Anbindeleitungen
- Übernahme der eingemessenen Punkte in einen
Bestandplan in Lage und Höhe Fixpunkte und Höhenpunkte
sind bauseits vom AG vorzugeben.
Die Lage von Ver- und Entsorgungsleitungen im
Arbeitsbereich des Gewerkes Geothermie wird bauseits
vorgegeben. Der AN bekommt Einsicht in alle notwendigen
Planunterlagen.
Menge: 1,000 psch

**1.2.20 Vorschachten am Bohransatzpunkt**
Vorschachten am Bohransatzpunkt

Erkundung des Untergrundes im Bereich des Bohransatzes
in Handschachtung bis zu einer Tiefe von max. 1,5 m.
Menge: 49,000 St

**1.2.30 Erdwärmesondenbohrung**
Erdwärmesondenbohrung

Herstellung von Bohrungen, mit einem der Geologie
entsprechendenBohrverfahren (Bodenklasse 1-7 um eine
mindestens 100 m lange Erdwärmesonde
(gerechnet ab Fertiggeländehöhe unter der Bodenplatte)
einbauen zu können.
Bohrlochdurchmesser >= 152 mm.
Das Bohrverfahren ist bei Angebotsabgabe zu nennen.
Eventuelle Abweichungen der geologischen Verhältnisse
gegenüber der bei der Pilotbohrung angetroffenen
Geologie in Bezug auf Schichtmächtigkeiten und -aufbau,
sind in den Einheitspreisen zu berücksichtigen. Die
Preise für die Bohrarbeiten sind jeweils inklusive
aller Nebenarbeiten
wie z. B. Einbau und wieder Ziehen von Bohrrohren oder
Hilfsrohrfahrten bis max. 20m, sofern diese zum Einsatz
kommen. Vorzugsweise sind die Bohrungen im
Doppel-Rotor-Bohrverfahren abzuteufen inkl. permanentem
Einzug einer Stahlschutzverrohrung, wie die Erstellung
der Pilotbohrungen gezeigt hat. Die Vorgaben der
Behörde sind hier maßgebend.
Beim Abteufen der Bohrungen dürfen nur Spülungszusätze
gemäß DIN 4021 verwendet werden, die keine chemischen
oder mikrobiologischen Veränderungen im Untergrund
bewirken. Es gelten die Richtlinien der DVGW W116
(Verwendung von Spülzusätzen in Bohrspülungen bei der
Erschließung von Grundwasser). Ein geschlossener
Bohrspülungskreislauf ist sicherzustellen.
Es sind Gesteinsproben von allen Bohrungen sowie von
Bohrungen mit signifikanten Abweichungen von der zu
erwartende Schichtenfolge, mindestens im 5-m-Abstand
oder bei Schichtwechsel entsprechend enger, zu
entnehmen, in geeigneten Behältnissen aufzubewahren und
eindeutig
und dauerhaft lesbar zu beschriften (Name der Bohrung,
Ort,
R/H-Wert). Die Bohrproben müssen während der
Bohrarbeiten auf dem Gelände gelagert werden.
Nachfolgend sind sie für einen Zeitraum von mindestens
drei Monatenbeim Auftragnehmer zu lagern. Die Lieferung
der Probenbehälter und deren Beschriftung ist in der
Position mit einzukalkulieren.
Auf der Baustelle sind Materialien für Sofortmaßnahmen
im Störfall (z.B.Auftreten artesisch gespannten
Wassers) vorzuhalten. Die einzelnen Bohrlochprofile
sind dem AG in Datenform zu übergeben.
Menge: 4900,000 m

**1.2.40 Einschub einer Stahlschutzverrohrung ab 20m Tiefe**
Einschub einer Stahlschutzverrohrung ab 20m Tiefe

Der Einbau der Stahlschutzverrohrung bis zu einer Tiefe
von 20m ist in den Bohrpreis einzukalkulieren.
Einbau einer temporären Stahlschutzverrohrung im
Doppelrotorkopfverfahren in einem behördlichen
vorgegebenen Bohrdurchmesser mit mind. 180mm.
Einbringen der Stahlrohrtour als fertige Leistung,
einschließlich aller Nebenarbeiten zur Sicherung der
Bohrlochwandung im Bereich von Auffüllung bzw. nicht
standfesten Schichten in oberen Bohrlochabschnitten bis
ca. 50m Tiefe und Ziehen derselben nach Verpressen der
Bohrung.
Liefern, ein- und ausbauen.
Menge: 980,000 m

**1.2.50 Lieferung und Einbau von Doppel-U-Erdwärmesonden**
Lieferung und Einbau von Doppel-U-Erdwärmesonden
Werksseitig komplett vorgefertigte
Doppel-U-Erdwärmesonden, Sondenrohre aus PE 100-RC
(Rohr mit Schutzeigenschaften), schwarz, SDR 11 / PN
16. Formgespritzter, teilbarer Sondenfuß mit erhöhter
Wandstärke (SDR 9 / PN 20). Werkzeuglose Verbindung von
2 Sondenfüßen mittels Steckverbindung
ohne zusätzlichen Materialeinsatz. Sondenfuß mit
Aufnahme
von Einbaugewichten, 2-Punkt-Fixierung zur wahlweise
starren oder auslenkbaren Montage der Einbaugewichte.
Sondenfuß geeignet zur optionalen, werkzeuglosen
Montage einer Einschubvorrichtung für Einbaugestänge.
Automatische und protokollierte Schweißung der Sonde.
Güteüberwachte Sondenfertigung gemäß Richtlinien der
Prüfnorm HR
3.26, zertifiziert durch das Süddeutsche
Kunststoffzentrum (SKZ) Würzburg. Längenkennzeichnung
der Sondenrohre in Schritten von 1 m mit Nullpunkt am
Sondenfuß, beschriftet als Erdwärmesondenrohr nach DIN
EN 12201-2. Werksgeprüft mit Prüfzeugnis für jede
U-Sonde. Lieferung inkl. Injektionsrohr. Injektionsrohr
aus PE 100, schwarz, SDR 11 / PN 16. Güteanforderungen
nach DIN 8074/8075. Abriebfeste Beschriftung,
Längenkennzeichnung in Schritten von 1 m.
Injektionsrohres mindestens 2m länger als
Erdwärmesonde.
Der Hersteller hat ein Qualitätsmanagementsystem nach
DIN EN ISO 9001 nachzuweisen. Einbau der Erdwärmesonden
nur nach Freigabe durch Bauherrenvertreter.
Ohne Freigabe eingebautes Material ist auf Kosten des
AN wieder zu entfernen.
Nach Fertigstellung der Erdwärmesonde sind die Enden
der Sondenrohre bis zur Anbindung der
Anschlussleitungen mit geeigneten Verschlusskappen
temporär dicht zu verschließen.
Die Sondenzertifikate sind den einzelnen Erdwärmesonden
zuzuordnen und dem Auftraggeber zu übergeben.
Lieferform: Ringbunde auf Paletten
Sondenrohrdimension: 32 x 3,0 mm
Einbaudurchmesser am Sondenfuß: max. 91 mm
Wärmeleitfähigkeit des Sondenrohres (bei 20°C, DIN
52612-2, 52612-3): min. 0,42 W/mK
Sondenlänge: 100m (der betriebsfertigen Sonde)
SKZ-Zeichen:
liefern und betriebsfertig montieren.
Menge: 49,000 St

**1.2.60 Umsetzung der Explosionsschutzmaßnahmen gemäß § 6 Abs. 9 GefStoffV**
Umsetzung der Explosionsschutzmaßnahmen gemäß § 6 Abs.
9 GefStoffV
Umsetzung der Maßnahmen aus dem vom Bohrunternehmen mit
der Bezirksregierung Arnsberg, Abteilung 6 Bergbau und
Energie für NRW abgestimmten Explosionsschutzdokument
gemäß § 6 Abs. 9 GefStoffV. Einrichten und Betrieb der
Maßnahmen während der gesamten Bohrarbeiten an den 49
Bohrpunkten. Der Bieter hat mit Abgabe des Angebotes
nachzuweisen, dass ein mit der Bezirksregierung
Arnsberg abgestimmtes Explosionsschutzdokument
vorliegt.
Menge: 49,000 St

**1.2.70 Adapterschienen für Erdwäremsonden**
Adapterschienen für Erdwäremsonden

Adapterschiene aus Polyamid (PA), rot, zur Befestigung
von Einbaugewichten an Doppel-U-Erdwärmesonden 32 x 3,0
mm / versetzte Sondenfüße (Länge: 205 mm, Breite 20
mm). Inklusive 2 Verbindungsschrauben M6 mit
Innensechskant liefern und betriebsfertig montieren.
Menge: 49,000 St

**1.2.80 Einschubhilf für Erdwärmesonden**
Einschubhilf für Erdwärmesonden

Einschubhilfe aus Polyamid (PA), d 32 / versetzter
Einbau, rot, für die Aufnahme eines Einbaugestänges
(Länge: 317 mm, Breite: 30 mm). Werkzeuglose Montage
liefern und betriebsfertig montieren.
Menge: 49,000 St

**1.2.90 Einbaugewicht 40,0 kg für Erdwärmesonden**
Einbaugewicht 40,0 kg für Erdwärmesonden

Einbaugewicht aus Grauguss zur Reduzierung des
Auftriebs beim Einbau von Erdwärmesonden. Gewichte sind
für einen auf die jeweiligen Baustellenverhältnisse
angepassten, kostenoptimierten Materialeinsatz bei
Bedarf miteinander koppelbar. Reduzierter
Einbauwiderstand durch
vier parallel zur Längsachse angeordnete
Strömungskanäle. Inklusive 2 Verbindungsschrauben M6
mit Innensechskant liefern und betriebsfertig
montieren.
Menge: 49,000 St

**1.2.100 Gewebepacker für Erdwärmesonden**
Gewebepacker für Erdwärmesonden

Gewebepacker zur dauerhaften und druckbeständigen
Abdichtung eines Bohrlochs mit eingebauter
Doppel-U-Erdwärmesonde gegen Oberflächenwasser oder
gespanntes Grundwasser. Geeignet für Erdwärmesonden d
32 mm, bestehend aus: 2 Packerdichtelementen aus Gummi,
4 Schellenspannbändern aus Stahl, Filtergewebeschlauch
/ Länge: 2,5m / Durchmesser 175 mm. Zum Vorhalten auf
der Baustelle.
Geeignet für Bohrlochdurchmesser: > 150 mm
liefern und vorhalten.
Menge: 4,000 St

**1.2.110 Distanzhalter d 32 mm für Erdwärmesondenrohre**
Distanzhalter d 32 mm für Erdwärmesondenrohre
Abstandhalter aus PE 100 für Doppel-U-Erdwärmesonden d
32 mm zur Gewährleistung eines Mindestabstandes von 90
mm zwischen den Achsen der 4 Sondenrohre.
Diagonaldurchmesser des Sondenrohrbündels
bei montiertem Abstandhalter: ca. 120mm.
Mittige Aussparung zur Durchführung eines
Injektionsrohres
d 25 mm oder d 32 mm.
Empfohlener Mindestabstand zwischen 2 Abstandhaltern: 2
m.
Außendurchmesser: 118 mm
Innendurchmesser: 44 mm
Höhe: 25 mm
liefern und betriebsfertig montieren.
Menge: 3000,000 St

**1.2.120 Verpressen des Bohrlochs mit thermisch verbessertem Material**
Verpressen des Bohrlochs mit thermisch verbessertem
Material

Unmittelbar nach dem Einbau der Erdwärmesondenrohre ist
das Bohrloch hohlraumfrei mit einem thermisch
verbesserten, kohlenstofffreien,
frost-tauwechsel-beständigen Verpressmaterial
(Wärmeleitfähigkeit >=2,0 W/mK) entsprechend der
Richtlinie der DVGW W121 zu verpressen.
Lieferung als herstellerseitig vorkonfektionionierte
Fertigmischung. Anmischung gemäß Herstellerangaben. Die
Suspension muss eine gute Fließfähigkeit aufweisen und
mit herkömmlichen Durchlaufmischern pumpbar sein.
Keinesfalls darf es zur Entmischung von
Suspensionsbestandteilen
kommen. Für die Verpressung sind nur Baustoffe
einzusetzen, deren wasserhygienische Unbedenklichkeit
gewährleistet ist. Der Nachweis ist über eine
Unbedenklichkeitsbescheinigung eines akkreditierten
Instituts zu erbringen. Das Verpressmaterial muss
volumenbeständig sein und eine dauerhafte Abdichtung
des Bohrlochs gewährleisten. Die geforderten
Materialeigenschaften Eigenschalten sind durch
unabhängige
Prüfzertifikate vor dem Einbau zu belegen.

Wasser-Feststoffwert (W/F-Wert): 0,57
Dichte der Verpresssuspension: 1,7 g/cm³
Durchlässigkeitsbeiwert kf: < 1 x 10E-09 m/s
Trichterauslaufzeit gem. DIN 4126: 40 -100 s
Wasserabsetzmaß: < 2%
Die Verpressung ist mit einem zentral geführten
Verpressrohr von unten nach oben im Kontraktorverfahren
durchzuführen. Je nach Erfordernis ist zu prüfen, ob
weitere, entsprechend kürzere Verpressrohre mitgeführt
werden müssen.
Es ist mit der vorgegebenen Dichte gemäß dem
Technischen Datenblatt des Herstellers zu verpressen.
Eine Verpressung mit geringerer Dichte wird nicht
akzeptiert. Fehlerhaft verpresste
Erdwärmesondenbohrungen sind auf Kosten des AN neu zu
verpressen oder neu zu erstellen. Es ist
sicherzustellen, dass der Arbeitsdruck der Pumpe
ausreicht, um das gesamte
Bohrloch zu verpressen. Unterbrechungen des
Verpressvorgangs sind zu vermeiden und ggf. zu
dokumentieren. Der Verpessvorgang ist erst beendet,
wenn der Dichtewert der Suspension an der
Bohrlochoberkante den Vorgaben des Datenblatts des
Herstellers entspricht. Die Dichte ist vor Ort durch
eine geeignete Messung zu überprüfen und zu
dokumentieren. Von der eingebauten Verpresssuspension
ist eine Rückstellprobe zu nehmen und zusammen mit den
Bohrproben aufzubewahren. Die verwendete Menge an
Verpressmaterial ist zu dokumentieren und mit dem
rechnerisch ermittelten Bedarf zu vergleichen. Es ist
ein Verpressprotokoll für die Bohrungen zu erstellen
und dem AG zu überreichen. Bei Abweichungen oder
Unregelmäßigkeiten von mehr als 15% sind für die
jeweiligen Sonden separate Verpressprotokolle
zu erstellen,
liefern und einbauen.
Menge: 100,000 m³

**1.2.130 Druck- und Durchflussprüfung Erdwärmesonde**
Druck- und Durchflussprüfung Erdwärmesonde

Nach dem Einbau der Erdwärmesonde und vor dem Verfüllen
des Bohrlochs ist unmittelbar eine Druck - und
Durchflussprüfung unter Beachtung von DIN 4279-7, VDI
4640 und SIA 384/6:2010 durchzuführen.
Vor Anbindung der Pilotbohrung ist diese ebenfalls
einer Druck- und Durchflussprüfung zu unterziehen.
Die Abnahmeprüfung einer Erdwärmesonde (EWS) erfolgt in
drei Schritten.
Das Verfahren ist in SIA 384/6:2010 beschrieben.

1. Spülen
Die EWS wird im Kreislauf ab Bauwasseranschluss oder
Hydrant durchgespült, um Schmutzpartikel auszuspülen.
Die Spüldauer ist so festzulegen, dass jeder Kreislauf
einmal vollständig durchgespült ist.

2. Durchflussprüfung
Mit der Durchflussprüfung wird sichergestellt, dass
kein erhöhter hydraulischer Widerstand vorhanden ist.
Bei konstanter Durchflussrate ist stichprobenartig die
Druckdifferenz zwischen Vor- und Rücklauf zu messen und
zu dokumentieren.

3. Dichtheitsprüfung
Die EWS muss unmittelbar nach dem Einbringen der
Hinterfüllung mit einem Kontraktionsverfahren in
Anlehnung an SN EN 805 auf Dichtheit geprüft werden.
Bei der Druckprüfung sind die Parameter Druck und Zeit
automatisch aufzuzeichnen und in einem p-t-Diagramm
darzustellen. Vor Beginn der Anschlussarbeiten sind die
Prüfprotokolle durch den Bauherrenvertreter
freizugeben.

Besteht die Erdwärmesonde die Druck- oder die
Durchflussprüfung nicht, so ist der Bauherrenvertreter
unverzüglich zu benachrichtigen. Die Erdwärmesonde ist
auf Kosten des AN zurückzubauen. Nach Absprache mit dem
Bauherrenvertreter ist eine neue Erdwärmesonde auf
Kosten
des AN (gilt nicht für die Pilotbohrungen) zu
errichten.
Nach erfolgter und bestandener Druckprobe müssen bei
Temperaturen unter 0°C die frostgefährdeten
Leitungsteile (Lage oberhalb 0,80 m unter GOK) sofern
diese wassergefüllt sind, mit Druckluft entleert
werden.
Menge: 49,000 St

**1.2.140 Entsorgung Bohrgut im 7qm Container**
Entsorgung Bohrgut im 7qm Container

Anfallendes Bohrgut fachgerecht lagern, laden und
fachgerecht entsorgen, inkl. aller evtl. anfallenden
Entsorgungsgebühren.
Menge: 49,000 St

**1.2.150 Probenahme Bohrgut aus Containern gem. LAGA PN 98**
Probenahme Bohrgut aus Containern gem. LAGA PN 98

Beprobung des in Container lagernden Bohrgutes gemäß
LAGA PN 98 durch geeigneten Probenehmer
(Sachkundiger gem. LAGA PN98), inkl. Protokollierung
der
Probenahme, Abfüllen des Probenmaterials in geeignete
Probenahmegefäße, Bereitstellen der Probenahmegefäße,
Verpacken, Beschriften und Transport der Proben in
geeignetes Analyselabor, alle notwendigen Anfahrten für
die Beprobung sind einzurechnen. Stückzahl bezieht sich
auf die Entnahme von 10 Laborproben aus 40
Einzelproben.
Menge: 10,000 St

**1.2.160 Entsorgung Bohrwasser**
Entsorgung Bohrwasser

Anfallendes Bohrwasser fachgerecht lagern, abfahren und
fachgerecht entsorgen, inkl. aller evtl. anfallenden
Entsorgungsgebühren und Gebühren für Absetzcontainer.
Eventuelles Einleiten des Bohrwassers in die
Kanalisation ist mit der zuständigen Behörde
abzuklären.
Menge: 1,000 psch

#### Abschnitt 1.3 Anbindung Erdwäremsonden

**1.3.10 Erd-/Grabenarbeiten für Anbindeleitungen**
Erd-/Grabenarbeiten für Anbindeleitungen

Gräben für die Anbindeleitungen profilgerecht ausheben,
Aushub seitlich lagern und nach Rohrverlegung oberhalb
der Rohrbettung wieder lagenweise verfüllen und
verdichten, inklusive Aushub für Setzen der
Verteilerschächte.
Grabentiefe maximal 1,25 m
Grabenbreite nach Richtlinien Rohrverlegung
Menge: 320,000 m³

**1.3.20 Sandbettung liefern und einbauen**
Sandbettung liefern und einbauen

Liefern, lagenweises Einbauen und Verdichten von
natürlichem, gewaschenen Sand in die Leitungsgräben,
Korngröße bis max. 2 mm, Schlämmkornanteil <5% (kein
Recyclingmaterial!). Die Verfüllung hat nach
Fertigstellung des Rohrgrabens bei einfachem Aufbau von
unten
nach oben wie folgt zu erfolgen:
1. Einbau Sandbettung in d = 10 cm als Rohrbettung
2. Verlegen Anbindeleitungen
3. Einbau der Rohrdeckung aus Sand in d = 20 cm
einschließlich Anverdichten mit Baggerschaufel und
anschließend mit leichtem Plattenrüttler, lagenweise
verdichten.
Leistung einschließlich Verlegung Trassenwarnband für
Erdwärmeleitungen.
Menge: 150,000 m³

**1.3.30 Glasschaumschotter als Wärmedämmung**
Glasschaumschotter als Wärmedämmung
Glasschaumschotter als Wärmedämmung der
Solehauptleitungen
Liefern und lagenweise Einbauen und Verdichten von
Glasschaumschotter, Körnung 30/50 oder vergleichbar in
Schichtendicken zwischen10 und 20cm als Wärmedämmung
auf oder unter dem Sandbettung.
Verdichtung mit leichtem Plattenrüttler, liefern und
einbauen.
Menge: 5,000 m³

**1.3.40 Sondenkopf**
Sondenkopf bestehend aus:
2 Stück Hosenstück 2x32-40,
4 Stück E-Schweißmuffe da:32
2 Stück E-Schweißmuffe da:40
liefern und fachgerecht montieren.
Menge: 49,000 St

**1.3.50 E-Heizwendelschweißmuffe da: 40 mm**
E-Heizwendelschweißmuffe da: 40 mm
für PE-Rohr 40x3,7 mm
aus PE 100, SDR11/PN16
liefern und betriebsfertig montieren.
Menge: 100,000 St

**1.3.60 E-Heizwendelschweißwinkel 45 °da: 40 mm**
E-Heizwendelschweißwinkel 45 °da: 40 mm
für PE-Rohr 40x3,7 mm
aus PE 100, SDR11/PN16
liefern und betriebsfertig montieren.
Menge: 100,000 St

**1.3.70 E-Heizwendelschweißwinkel 90° da: 40 mm**
E-Heizwendelschweißwinkel 90° da: 40 mm
für PE-Rohr 40x3,7 mm
aus PE 100, SDR11/PN16
liefern und betriebsfertig montieren.
Menge: 100,000 St

**1.3.80 E-Heizwendelschweißmuffe da: 225 mm**
E-Heizwendelschweißmuffe da: 225 mm
für PE-Rohr 200x18,2 mm
aus PE 100, SDR11/PN16
liefern und betriebsfertig montieren.
Menge: 12,000 St

**1.3.90 E-Heizwendelschweißwinkel 45° da: 200 mm**
E-Heizwendelschweißwinkel 45° da: 200 mm
für PE-Rohr 200x18,2 mm
aus PE 100, SDR11/PN16
liefern und betriebsfertig montieren.
Menge: 8,000 St

**1.3.100 E-Heizwendelschweißwinkel 90° da: 200 mm**
E-Heizwendelschweißwinkel 90° da: 200 mm
für PE-Rohr 200x18,2 mm
aus PE 100, SDR11/PN16
liefern und betriebsfertig montieren.
Menge: 8,000 St

**1.3.110 PEHD-Rohr 40x3,7 mm mit Aufdruck: Erdwärmeanschlussrohr**
PEHD-Rohr 40x3,7 mm mit Aufdruck: Erdwärmeanschlussrohr

Beim Verlegen der Vor- und Rücklaufleitungen ist
durchgehend ein Abstand zwischen den Rohren von 0,15 m
einzuhalten.
Am Rohrende sind die Leitungen mit der Nummer der EWS
wetterfest zu beschriften. Die Leitungsführung ist so
zu wählen, dass eine durchgehende Steigung von 1% zum
nächsten Entlüftungspunkt am Verteiler oder im Gebäude
eingehalten wird. Maße und Toleranzen gemäß DIN 8074,
Reihe 5
Güteanforderung gemäß DIN 8075 als
Sammel-Anschlussleitung von der Rolle, geeignet für
Verbindungen im Elektroschweißmuffenverfahren. Die
Verlegerichtlinien des Herstellers sind zu beachten.
Inklusive aller
Schweißverbindungen.
PEHD-Rohr, SDR 11, PE-RC 100, 40x3,7 mm
mit Aufdruck: Erdwärmeanschlussrohr
Menge: 3800,000 m

**1.3.120 PEHD-Rohr 225x18,2 mm**
PEHD-Rohr 225x18,2 mm
Beim Verlegen der Vor- und Rücklaufleitungen ist
durchgehend ein Abstand zwischen den Rohren von 0,15 m
einzuhalten.
Die Leitungsführung ist so zu wählen, dass eine
durchgehende Steigung von 0,5% zum nächsten
Entlüftungspunkt am Verteiler oder im Gebäude
eingehalten wird. Bei Temperaturen unter 0°C während
der Bauphase sind, um Frostschäden zu vermeiden, die
horizontalen Leitungen, sofern diese wassergefüllt
sind, mit Druckluft zu entleeren.
Maße und Toleranzen gemäß DIN 8074, Reihe 5
Güteanforderung gemäß DIN 8075, Sammel-Anschlussleitung
als Stangenware in Längen von bis zu 6,0m, geeignet für
Verbindungen im Elektroschweißmuffenverfahren. Die Verlegerichtlinien des Herstellers sind
zu beachten. Inklusive aller Schweißverbindungen.
PEHD-Rohr, SDR 11, PE 100, 225x18,2 mm
Menge: 60,000 m

**1.3.130 Trassenwarnband mit der Aufschrift**
Trassenwarnband mit der Aufschrift: Achtung
Erdwärmeleitung
fachgerecht über dem Sandbett verlegen.
Menge: 1200,000 m

**1.3.140 PE-Verteilerschacht 49-fach**
PE-Verteilerschacht 49-fach

Kunststoffverteilerschacht für Erdwärme 49-fach als
vorgefertigter PEVerteilerschacht zum Anschluss von
Erdwärmesonden. Wandstärke entsprechend Statik für
Grundwasser bis GOK und Lastklasse D 400, Lage des
Verteilerbalkens horizontal, im Vorlauf mit PVC
Kugelhähne
DN 32, im Rücklauf Durchflussmesser 5-42 L/min,
Anschlüsse zu Sonden: da 40 x 3,7mm, Anschlüsse zur WP:
da 200 x 18,2mm mit montierter PVC Absperrklappe DN
200, Rohrqualität des Verteilerbalkens und der
Sondenanschlüsse PE 100-RC nach PAS 1075, Bodenplatte
flach untergeschweißt mit Überstand für
Auftriebssicherung,
Bauhöhe Grundschacht ohne Abdeckplatte ca. 1000mm.
Schacht während der Bauphase im kompletten Durchmesser
offen zur besseren Einstellung der
Strangregulierventile, danach mechanische Abdichtung
zwischen Schacht und Lastverteilplatte.
Lieferung inkl. Beton-Lastverteilerplatte DN 2000, KN
400, SLW 60,
BH=200 mm und Beton-Schachtabdeckung BEGU, Kennmaß 610
mm,
Klasse D 400 KN, DIN EN 124, DIN 1229, tagwasserdicht
mit Schraubverschlüssen,
lose aufgelegt.
Verteiler komplett druckgeprüft ausgeliefert.
Sofern ein Fundament für den Verteilerschacht
erforderlich ist, muss dieses im Angebotspreis
berücksichtigt werden.
Gesamtvolumenstrom: ca. 40 m,³/h
liefern und betriebsfertig montieren
Menge: 1,000 St

**1.3.150 Druck -und Durchflussprüfung am Verteiler**
Druck -und Durchflussprüfung am Verteiler

Durchführen einer Durchfluss- und Druckprobe nach
Anschluss aller Sondenanbindeleitungen am Verteiler.
Einschließlich Spülen, Füllen, Entlüften und
Protokollieren.
Prüfdruck: mindestens 6,0 bar
Vorbelastung: mindestens 30 Minuten
Prüfdauer: mindestens 2 Stunden
Maximaler Druckabfall nach 2 Stunden: 0,2 bar
Nach erfolgter und bestandener Druckprobe müssen bei
Temperaturen unter 0°C die frostgefährdeten
Leitungsteile (Lage oberhalb 0,80 m unter GOK), sofern
diese wassergefüllt sind, mit Druckluft entleert
werden, liefern.
Menge: 1,000 St

**1.3.160 Dichtungseinsatz zum Einsatz in Kernbohrungen 300 mm**
Dichtungseinsatz zum Einsatz in Kernbohrungen 300 mm
.Dicht gegen drückendes Wasser. Dichtung einseitig
Geeignet für Durchführung eines Medienrohrs mit einem
Außendurchmesser von 200 mm
Einbau in Kernbohrung d = 300 mm
liefern und einbauen inkl. der benötigten Kernbohrungen
und Versiegelung
der Oberfläche der Kernbohrung.
Menge: 2,000 St

**1.3.170 Absperrklappe für PE-Rohr 200 mm**
Absperrklappe für PE-Rohr 200 mm
Absperrklappe mit lichtem Durchmesser von DN 200
inklusive
Losflansch, Vorschweißbund, Flanschdichtungen,
Edelstahlschrauben und -mutter sowie Übergangsstutzen.
Zur Installation an die Endpunkte der PE-Leitungen 200
mm im Gebäude.
Liefern und betriebsfertig montieren.
Fabrikat der Planung: ARI
angeb. Fabrikat:..............................
(Angabe des Bieters)
Menge: 2,000 St

**1.3.180 Kälteisolierung der Solehauptleitung**
Kälteisolierung der Solehauptleitung
Isolierung der Solehauptleitung, Vor- und Rücklauf, im
Gebäude mit diffusionsdichter Kälteisolierung, geeignet
für Rohre da = 250 mm in
fertiger Arbeit liefern und einbauen.
Menge: 1,000 St

**1.3.190 Wärmeträgermedium - Füllung und Spülung**
Wärmeträgermedium - Füllung und Spülung des
Gesamtsystems
Spülen, Füllen und Entlüften der Anlage mit einer
Solelösung mit 25 Vol.-% Ethylenglykol und
Korrosionsschutzinhibitoren (Frostgrenze -12C).
Der AN hat durch das EG-Sicherheitsdatenblatt zu
bescheinigen, dass das Wärmeträgermittel einschließlich
möglicher Zusätze den oben genannten Anforderungen
entspricht und dass kein Benzotriazol enthalten ist.
Liefern und einbauen. Produkt nur mit Eintragung in
Lava-Liste.
Menge: 14000,000 l

**1.3.200 Wärmeträgermedium - Bevorratung**
Wärmeträgermedium - Bevorratung

Wärmeträgergemisch identisch mit der Füllung für das
Gesamtsystem, in einem geeigneten Vorratsbehälter zur
Bevorratung.
liefern
Menge: 1000,000 l

**1.3.210 Druck -und Durchflussprüfung Gesamtsystem**
Druck -und Durchflussprüfung Gesamtsystem
Durchführen einer Durchfluss- und Druckprobe des
Gesamtsystems im Gebäude, nach der Verlegung der
Sammelleitung einschl. Protokoll.
Prüfdruck: mindestens 6,0 bar
Vorbelastung: mindestens 30 Minuten
Prüfdauer: mindestens 2 Stunden
Maximaler Druckabfall nach 2 Stunden: 0,2 bar
Nach erfolgter und bestandener Druckprobe müssen bei
Temperaturen unter 0°C die frostgefährdeten
Leitungsteile (Lage oberhalb 0,80 m unter GOK), sofern
diese wassergefüllt sind, mit Druckluft entleert
werden.
Liefern und durchführen.
Menge: 1,000 St

#### Abschnitt 1.4 Sonstige Arbeiten

*Hinweis*
Soweit bei der Durchführung der im Leistungsverzeichnis
beschriebenen Arbeiten zusätzliche und unvermeidbare
Stundenlohnarbeiten anfallen, z.B. durch baulich
bedingte Änderungen oder infolge unvorhersehbarer
Erschwernisse, werden diese nach Zeit- und
Materialaufwand abgerechnet.
Sämtliche Arbeiten dieser Art müssen vor der Ausführung
durch die örtliche Bauleitung genehmigt werden. Das
verwendete Material wird, wenn möglich, nach den
Preisen des
vorliegenden Leistungsverzeichnisses abgerechnet. Hier
nicht enthaltene Teile werden nach der am Tage der
Ausführung gültigen Großhandels-Netto-Preisliste mit
dem im LV verwendeten Aufschlag abgerechnet. Der
Abrechnung beigefügte, nicht gegengezeichnete Belege
werden
nicht anerkannt. In den Stundensätzen sind alle
Nebenkosten wie Gemeinkosten, Wagnis, Gewinn,
Auslösung, Maschinen, Werkzeuge etc. einzurechnen.
Überstunden, die zur Einhaltung eines vertraglich
vereinbarten Termins erforderlich sind, werden nicht
besonders vergütet. Für Überstunden, die auf Anweisung
der örtlichen Bauleitung geleistet werden, gelten die
tariflichen Vereinbarungen.

**1.4.10 Obermonteur-, Bohrgeräteführerstunden**
Obermonteur-, Bohrgeräteführerstunden
einschließlich aller anfallenden Nebenkosten
wie z.B. Fahrtkosten, Auslösung etc.
Menge: 10,000 St

**1.4.20 Monteur- und Bohrhelferstunden**
Monteur- und Bohrhelferstunden oder Auszubildende
einschließlich aller anfallenden
Nebenkosten wie z. B. Fahrtkosten, Auslösung etc.
Menge: 10,000 St

**1.4.30 Kolonnenstunden mit Bohrgerät**
Kolonnenstunden mit Bohrgerät
einschließlich aller anfallenden Nebenkosten
Vom AN nicht verschuldete Wartezeiten zur Abklärung
oder Durchführung behördlicher Auflagen,
Stillstandzeiten des Bohrgerätes.
Menge: 10,000 St

**1.4.40 Insgemeinkosten**
Insgemeinkosten
Zuschlag für Fracht und Anfuhr der Materialien und
Werkzeuge, falls erforderlich mit Kran sowie
Rücktransport der letzteren, Anfertigen der
erforderlichen Montage- und Revisionsunterlagen,
Probebetrieb, Beschilderung und Einregulierung der
Anlage. Betriebsmittel wie Brennstoff,
Strom und Wasser werden bauseits zur Verfügung
gestellt, einschl. aller Nebenleistungen, die z.
fachlichen Durchführung der Arbeiten erforderlich sind,
auch wenn sie als Einzelpositionen nicht beschrieben
sind, einschl. Einweisung des Bedienungspersonals und
Übergabe.
Menge: 1,000 psch

**1.4.50 Revisionsunterlagen**
Revisionsunterlagen 3-fach in Papierform, 2-fach
digital
Die Unterlagen sind unaufgefordert nach Abschluss der
Arbeiten zu übergeben.
Bestehend aus:
- Inhaltsverzeichnis
- Herstellerunterlagen der verbauten Baustoffe/Bauteile
- Ersatzteillisten
- Schema
- Technische Unterlagen zu Ventilen, Klappen, etc.
- Einzelzertifikat der Erdwärmesonden
- Bohrprofile aller Bohrungen
- Prüfprotokolle
Menge: 1,000 psch

USt %: 19,00
